# Goldammerstr.35, 12351 Berlin
Angebotsaufforderung (GAEB 90, DA83)
Währung: EUR

## Zusätzlicher Text
Technische Daten der Aufzugsanlage:
Goldammerstraße 35, 12351 Berlin

## Zusätzlicher Text
Die Covivio Dansk L ApS  beabsichtigt im Wohngebäude Goldammerstr. 35 in
12351 Berlin einen Personenaufzug zu modernisieren.

Das Gebäude in dem sich die Aufzugsanlage aus dem Baujahr 1971 befindet,
wurde als ein normales Wohnhaus mit einem Zugang errichtet.
Die Zugangsstellen liegen auf den Zwischenpodesten des Treppenhauses.
Der Triebwerksraum befindet sich  über dem Schacht, welcher durch eine
Einschubtreppe zu erreichen ist.
Das Gebäude ist bewohnt. Durch das besonders intensive Nutzerverhalten
der Bewohner sollte bei der Modernisierung der Anlage auf eine robuste
Ausstattung großen Wert gelegt werden.
Die Aufzugsanlage wurde bisher noch nicht modernisiert.

Aufgabenstellung:

Unter Ausschöpfung der vorhandenen Schachtgrößen, sollen notwendige
Modernisierungsmaßnahmen an den Aufzugsanlagen nach den Regeln der
Technik geplant werden. Erhaltenswerte Baugruppen sind zu belassen.
Brandschutztechnische, statische und schallschutztechnische
Erfordernisse sind bei der Planung zu berücksichtigen.

Von der ausführenden Firma wird erwartet, die Belastungen während der
Modernisierungsarbeiten für die Mieter so gering wie möglich zu halten.
Die Schallschutz- und Brandschutzanforderungen sind in der Planung und
Realisierung in besonderem Maße einzuhalten.

Folgende neue Baugruppen sind für die Modernisierung vorgesehen:

Antrieb
Frequenzgeregelter Antrieb
Geschwindigkeitsbegrenzer

Steuerung
Als Mikroprozessorsteuerung, herstellerneutral
Inkl. neuer Innen- und Außentableaus
Statische Brandfallsteuerung
Schacht- und Triebwerksrauminstallation
Schachtkopierung

Anlage
Neuer Fahrkorb in Edelstahlausführung
Gleitführungen
Fahrkorbtür inkl. geregeltem Türantrieb
Türkantenschutz als Lichtgitter
Fangvorrichtung
Neue Schachttüren, automatische Teleskoptür
Demontage der Anlagenkomponenten, wenn nötig und fachgerechte Entsorgung
Notruf
Anpassen an das gültige Vorschriftenwerk
Kosmetikarbeiten (Malerarbeiten) in Grube, Triebwerksraum und an den
Schachtzugängen
Schachtbeleuchtung, Leiter für Schachtgrube

Folgende Baugruppen werden weiterverwendet:

Fahrkorbführungsschienen und Wandbügel
Gegengewichtsführungsschienen und Wandbügel
Fahrkorbfangrahmen
Gegengewicht

## Zusätzlicher Text
Erklärung des Bieters

Die fachliche Richtigkeit und Vollständigkeit der Positionen des
Leistungsverzeichnisses einschließlich aller Vertragsbedingungen und
Vorbemerkungen wird anerkannt. Die Einhaltung der in den Unterlagen
genannten Termine wird zugesichert.

Der AN erklärt gleichzeitig:

a) dass er diese Ausschreibung auf ihre Vollständigkeit hin überprüft
hat, insbesondere auch darauf, dass keine Seiten fehlen;

b) dass er die Ausschreibung lückenlos gelesen hat;

c) dass der Text in der Ausschreibung nicht unverständlich und nicht
mehrdeutig ist;

d) dass bei evtl. Rückfragen eine zufriedenstellende, ausreichende
Klärung erfolgt;

e) dass er alle sonstigen preisbeeinflussenden Umstände geprüft hat;

f) dass er diese Ausschreibung ohne Einschränkung durch seine
Unterschrift als maßgeblichen Vertragsbestandteil rechtsverbindlich
anerkennt;

g) dass die Ausschreibungsunterlagen, auch ausschnittsweise, nicht ohne
das Einverständnis der Covivio Immobilien GmbH an Dritte weitergegeben
werden.

'...............................'

'...............................'

'...............................'

(Stempel u. rechtsverbindliche Unterschrift des Bieters)

## Zusätzlicher Text
Vorbemerkungen allgemein

Die Aufzugsanlagen wurden in Mauer-, bzw. Betonschächten installiert und
sollen nach nunmehr ca. 54 Betriebsjahren weitgehend demontiert,
fachgerecht entsorgt und durch neue Aufzugsanlagen gemäß EN 81-20
ersetzt werden.

Ein bauseitiger Elektriker überprüft die Kraftstromzuleitungen.

Eine Anlagenbesichtigung kann und sollte nach Abstimmung mit der
Hausverwaltung durchgeführt werden.

Die Modernisierung erfolgt im bewohnten Zustand des Gebäudes.

Die als verbindlich anzugebende Montagedauer inkl. Demontage der
Bestandsanlage geht in die Angebotswertung ein.

01. Leistungsumfang

Die Leistung des AN umfasst sämtliche Leistungen, die zur Erstellung der
betriebsfähigen Anlagen und zur Erfüllung der behördlichen Auflagen
erforderlich sind.

Mögliche Abweichungen zum LV sind dem Angebot als Anlage beizufügen, zu
beschreiben und zu begründen.

Steuerung und Antrieb sollen in den vorhandenen Aufzugstriebwerksraum
positioniert werden. Triebwerkraumlose Systeme werden nicht ausgeführt.

Die neue Aufzugsanlage ist gemäß EN 81-20 zu errichten.

Eine Baustelleneinrichtung wird durch den AG nicht gestellt. Diese ist
Leistungsumfang des AN Aufzug. Insbesondere die Stellung einer
abschliessbaren Chemietoilettenkabine für das
Montage-(Demontage)-Personal.

02. Unterlagen

Zur Freigabe der Anlagendetails sind folgende Zeichnungen/Unterlagen
durch den AN  Aufzug zu erstellen:

Anlagezeichnung, mit allen Lastangaben, sowie den
  elektrischen Anschlusswerten.
Fahrkorbzeichnung
Tableauzeichnung
Türansichtzeichnung

Eine Fertigungsfreigabe erfolgt ausschließlich durch Genehmigung der
Zeichnungen durch den AG.

Der Bieter erstellt eine technische Dokumentation. Diese beinhaltet alle
Zeichnungen und Schaltbilder sowie die Wartungsanweisungen. Die
Dokumentation ist digital dem AG spätestens mit der
Schlußrechnungsstellung zu übergeben.

Der AN liefert je ein Aufzugsprüfbuch der beteiligten
Sachverständigenorganisation. Darin u. a. enthalten ist ein
unterschriebenes Einweisungsprotokoll, sowie eine vollständige
Gefährdungsbeurteilung mit Angabe der Prüffristen.

Ferner ist ein Notfallplan zu liefern, deren Inhalt durch den AN Aufzug
mit dem Betreiber abzustimmen ist. Ebenfalls ist das jeweils
erforderliche Formblatt über die externen Einrichtungen durch den AN
Aufzug zu liefern. An der Anlage ist keine externe Einrichtung
angeschlossen.

Die Erstellung und Lieferung dieser Unterlagen ist in den
Angebotspreisen zu berücksichtigen, und werden nicht zusätzlich
vergütet.

03. Vorschriften

Die Aufzugsanlag muss u.a. den zum Zeitpunkt der Inverkehrbringung
geltenden Vorschriften sowie dem Stand der Technik entsprechen.
Für die Errichtung der Aufzugsanlage sind u.a. folgende Vorschriften zu
berücksichtigen:

Verwaltungsvorschrift Beschaffung und Umwelt - VwVBU, der
  Senatsverwaltung für Stadtentwicklung und Umwelt, Land Berlin
Vertragsbedingungen des AG
Brandschutzkonzept
VStättVO (Versammlungsstättenverordnung) Bundesland Land Berlin
LBOAVO Land Berlin
Betriebssicherheitsverordnung (BetrSichV)
GEG 2020 (Gebäude-Energie-Gesetz)
12. Verordnung zum Geräte- und Produktsicherheitsgesetz
(Aufzugsverordnung-12. ProdSV)
Aufzugsrichtlinie 2014/33/EU
Wasserhaushaltsgesetz mit dazugehöriger Verordnung und Vorschriften
DIN EN 81, Sicherheitsregeln für Konstruktion und Einbau von Aufzügen
Teil 20 Aufzüge für den Personen- und Gütertransport
Teil 21 Neue Aufzüge in bestehenden Gebäuden.
Teil 28 Fern- und Notruf für Personen - und Lastenaufzüge
Teil 50 Konstruktionsregeln, Berechnung und Prüfung von
Aufzugskomponenten
Teil 58 Prüfung der Feuerwiderstandsfestigkeit von Fahrschachttüren
Teil 71 Schutzmaßnahmen gegen mutwillige Zerstörung
Teil 73 Verhalten von Aufzügen im Brandfall
die VDE-Bestimmungen,
VDE-0185 Blitzschutz
VDE-0100 elektrische Anlagen
die EVU-Bestimmungen, VDE-0875, Funkentstörgrad mind. 'N', EMV-Gesetz
die einschlägigen DIN-Normen für Materialien, Konstruktionen und Geräte,

Türen nach DIN 18091, DIN EN 81-58 bzw. DIN 4102-5
DIN 8989 Schallschutz in Gebäuden
DIN 4102 Brandverhalten von Baustoffen und Bauteilen
DIN 18040 - Barrierefreies Bauen
89/336 EWG-Richtlinie (EMV)
VDI 4707, Blatt 1, Energieeffizienz von Aufzügen
VDI 6017 Aufzüge Steuerungen für den Brandfall
LAR Leitungsanlagenrichtlinie
u.a. DIN-EN 13015 Instandhaltungsanweisung für Aufzüge

04. Montage

Die Montage erfolgt durch eigenes, qualifiziertes Personal des AN.
Der Einsatz von Nachunternehmern für die Aufzugsdemontage ist zulässig.
Die Anlagenneumontage soll durch eigenes Stammpersonal des AN
durchgeführt werden.

05. Gewährleistung

Die Gewährleistungsdauer beträgt 5 Jahre ab
Inbetriebnahme der neuen Aufzugsanlage.

Der Bauherr schließt für den genannten Gewährleistungszeitraum einen
Wartungs- und Notrufvertrag mit dem AN Aufzug ab.

06. Bauseitige Leistungen des AG

Statische Überprüfung der Schachkopfdecke und des Schachtgerüstes durch
einen Statiker anhand der Angaben gemäß Werkplanung des AN.
Überprüfung der Kraftstromzuleitung durch einen Elektriker.

07. Abnahme

Das Inverkehrbringen der Anlage erfolgt durch eine ZÜS. Die
Abnahmeprüfung und deren Terminvereinbarungen werden durch den AN Aufzug
veranlasst und durchgeführt. Die erforderlichen Abnahmeunterlagen werden
vom AN Aufzug zusammengestellt und fristgerecht vor dem Abnahmetermin
bei der ZÜS zur Überprüfung eingereicht.

Die Stellung des zur Abnahme erforderlichen Personals und der Gewichte
ist Leistung des AN. Die Prüfgebühren werden vom AN getragen. Das gilt
auch für Kosten etwaiger, durch den AN verschuldeter
Wiederholungsprüfungen auf Grund aufzugsspezifischer Beanstandungen.

Der AN hat seine Leistungen bis zur uneingeschränkten Inbetriebnahme der
Aufzugsanlage sach- und fachgerecht zu schützen.

Die ZÜS-Abnahme und die PVI (Prüfung vor Inbetriebnahme) sollen an einem
Termin zusammen durchgeführt werden.

Der AN erstellt eine Gefährdungsbeurteilung mit Angabe der Prüffristen
nach Betriebssicherheitsverordnung, ein Einweisungsprotokoll sowie einen
Notfallplan und die Betreiberangaben die für die PVI erforderlich sind.

Zur ZÜS-Abnahme, als Leistung des AN, gehört auch der Nachweis des
ordnungsgemäßen Betriebs der elektrischen Anlage der Aufzugsanlagen
(DGUV Vorschrift 3).

Die VOB-Abnahme durch den AG, sowie die Anlagenübergabe und
Inbetriebnahme sollen unmittelbar im Anschluss an die ZÜS-Abnahme
stattfinden.

Der AN führt im Rahmen der ZÜS-Abnahme eine Einweisung der vom AG
benannten Personen durch und protokolliert die Einweisung. Das
Einweisungsprotokoll wird durch den AN im Aufzugsprüfbuch abgeheftet.

08. Materialien

Für den Fahrkorb, Türen und Verkleidungen etc. sind Qualitätsbleche mit
einer Blechdicke von mind. 1,5 mm zu verwenden. Edelstahlteile sind aus
Chrom-Nickel- Stahl mit der Werkstoffbezeichnung 1.4301 herzustellen.

Sämtliche Stahlteile, mit Ausnahme aller funktionsbedingt blanken
Flächen, sind mit Korrosionsschutz zu versehen. Beschädigungen sind nach
der Montage auszubessern.

Alle drehenden Teile erhalten einen Sicherheitsfarbanstrich.

09. Akustische Anforderungen

Zur Körperschalldämmung sind alle Aufzugsmaschinen und Schaltschränke
auf Pufferelemente zu montieren. Als Grundlage zur Auslegung des
Schallschutzes dient die DIN 8989.

Der AN ist auf Verlangen verpflichtet, die von ihm gewählte
Körperschalldämmung rechnerisch nachprüfbar nachzuweisen, wobei Art,
Anzahl, Belastung und Federhärte (N/cm) der vorgesehenen Federelemente
anzugeben sind.

10. Gefährliche Stoffe

Der AN Aufzug hat zu versichern, dass er keine gefährlichen Stoffe
verwendet.
Ausdrücklich wird darauf hingewiesen, dass der Einsatz von
asbesthaltigen Produkten verboten ist.

11. Umlagenbeteiligung

Der Bieter hat für seine Baustelleneinrichtung selber zu sorgen. Vom
Bauherrn werden keine Einrichtungen vorgehalten.

12. Zugehörige Zeichnungen

Anlagenzeichnung aus Bestand

13 Termine

Der AN hat spätestens 4 Wochen nach Vertragsabschluss in Abstimmung mit
der Bauleitung einen detaillierten Terminplan aufzustellen und dem AG
einzureichen. Die detaillierte Aufstellung muss die vertraglich
vereinbarten Termine enthalten.

Freigaben von Ausführungsunterlagen und Zeichnungen sind vom AN so
rechtzeitig zu beantragen (innerhalb von 4 Wochen nach
Auftragserteilung), dass die vereinbarten Termine gesichert bleiben. Für
die Freigabe durch den AG sind 3 Wochen zu berücksichtigen.

Der AN hat innerhalb einer Woche nach Vertragsabschluss den Schemaplan /
Verbindungsplan / Leitungstypen für den Elektroplaner vorzulegen.

Erst nach Genehmigung der Unterlagen durch den AG bzw. dessen
Beauftragten kann die Fertigung erfolgen. Aus diesen Zeichnungen müssen
alle Aussparungen, Schlitze usw. ersichtlich sein, ebenso sind die
statischen Lastangaben verbindlich anzuzeigen.

Zum vertraglichen Fertigstellungstermin muss die beanstandungslose
Abnahme durch die ZÜS vollzogen sein.  Wird ein vertraglich vereinbarter
Fertigstellungstermin durch Umstände, die der AN zu vertreten hat, nicht
eingehalten, so wird der etwa notwendig werdende provisorische Betrieb
der Anlage kostenlos und mit eigenen Mitteln vom AN sichergestellt.

Montagebeginn:  Klärung mit AG erforderlich

Montageende:  Klärung mit AG erforderlich

Inbetriebnahme:  Klärung mit AG erforderlich

## Goldammerstr.35, 12351 Berlin
Datum: 24.04.25

### Bereich 01 Demontage

#### Abschnitt 01.01 Demontage Bestandsanlage

*Hinweis*
Der bestehende Aufzug ist (bis auf die zu erhaltenen
Bauteile, wie Gegengewichtsführungsschienen und
-befestigungen) komplett zu demontieren.

Ggf. vorhandene Betonsockel in der Schachtgrube und im
Triebwerksraum müssen, wenn erforderlich, durch den
Bieter Aufzug entfernt werden.

1. Zusätzliche Umweltschutzanforderungen zur Demontage
sowie zur Wiederverwendung und zur schadlosen
Verwertung von Bauteilen und Einbauten im Rahmen der
Beschaffung von zu modernisierenden Personen- und
Lastenaufzügen:

Beim Ausbau der Gesamtanlage oder Hauptbaugruppen,
Einzelkomponenten, Installationen, Bauteilen,
Baustoffen etc. sind diese nach Wertstofffraktionen
getrennt zu erfassen und zur fachgerechten Entsorgung
bereitzustellen.

2. Verwertbare Materialien (exemplarisch, die Seltenen
Erden enthalten), Komponenten oder Bauteile sollen
werkstofflich verwertet werden. Sie sind entsprechend
fachgerecht für eine Wiederverwendung auszubauen und
geschützt zu lagern.

3. Schadstoffhaltige Materialien sind getrennt von den
o.g. Komponenten zu erfassen und zur umweltgerechten
Entsorgung bereitstellen. Hierzu zählen beispielsweise
Hydrauliköle, Fette, Leiterplatten, Akkumulatoren,
elektronische Bauteile, Batterien und andere
gefährliche Substanzen (Blei, Quecksilber, PCB etc.)

4. Nach der Demontage ist die Beseitigung
betriebsbedingter Verschmutzungen vorzunehmen. Hierzu
gehören besonders die Aufnahme von Öl- und
Schmierstoffen im Triebwerksraum, auf der Fahrkorbdecke
und in der Schachtgrube als auch die Entstaubung des
Schachtes (wie z.B. der Verfusselung durch Absaugen
u.ä.); dies gilt ebenso für die sonstigen
Schachtinstallationen (wie z.B. Führungsschienen,
Schachttürmechanik, Beleuchtung etc.).

**01.01.0010 Preis Demontage Bestandsanlage**
Menge: 1,000 Stck

### Bereich 02 Aufzugsanlage

#### Abschnitt 02.01 Komponenten der Aufzugsanlage

*Hinweis*
Absperrung

Die Wartung, Unterhaltung und Verantwortung für die
erstellten Abschrankungen von Schachtzugängen usw.
liegt ab Arbeitsbeginn beim Bieter.

An jedem Schachtzugang ist eine Schachtabsperrung gemäß
BGR 184 vorzusehen.

Wird es notwendig, anlässlich des Transportes von
Materialien, Maschinen und dergleichen vorhandene
Absperrungen, Abschrankungen und sonstige Sicherungen -
auch an anderen Stellen (z.B. Treppenhäuser) -
vorübergehend abzubauen, so ist der Bieter für die
sichere Absperrung dieser Wege und für den ordentlichen
Wiederaufbau voll verantwortlich.

*Hinweis*
Antriebsbeschreibung

Die Anlage ist als Aufzug mit Triebwerksraum ober über
dem Schacht geplant. Die Antriebseinheit wird im
Triebwerksraum platziert.

Das Triebwerk soll auf einem mitzuliefernden
Stahlrahmen sitzen. Gemäß der DIN 8989 "Schallschutz
Gebäude mit Aufzugsanlagen" ist der Stahlrahmen mit
schwingungsdämpfenden Elementen gegen das Gebäude zu
isolieren.

Drehende Teile wie Treibscheibe, Seilrollen und
Geschwindigkeitsbegrenzer sind vollflächig und leicht
demontierbar mit Lochblech zu verkleiden, wobei
Öffnungen für Wartungs- und Notbefreiungszwecke
vorhanden sein müssen.

Als Antriebsmotor ist ein Drehstrommotor in
Spezialausführung für den frequenzgeregelten Betrieb
einzusetzen.

Der Antriebsmotor ist so zu dimensionieren, dass eine
Fremdbelüftung nicht erforderlich wird.

Der Antrieb ist mit einer elektronischen,
feldorientierten Regelung auszurüsten. Das System
regelt die Motorspannung und die Motorfrequenz.

Durch die Regelung wird der Motor für alle
Lastverhältnisse ein konstantes Drehmoment erzeugen.
Ein ruckfreies, stufenloses Anfahren und Abbremsen muss
gewährleistet sein.

Der Aufzug fährt ohne Schleichfahrt direkt in die
Haltestellen ein.

Die Anhaltegenauigkeit darf max. +/- 3 mm betragen.

Die mechanische Bremse dient als Haltebremse.

Die Regelungen bleibt auch bei
Netzspannungsschwankungen von +/- 10 % funktionsfähig.

Die automatische Nachregulierung zur Bündigstellung der
Kabine erfolgt in den Haltestellen bei geöffneten
Türen.

Entstörfilter zur Vermeidung von Netzbeeinflussung sind
vorzusehen.

Antrieb:

Fabrikat / Typ
'..................................'

Motor:

Fabrikat / Leistung in kW
'................................'

*Hinweis*
Außenanzeiger

Die Außenanzeiger werden als TFT-Display für
Etagenanzeige, Fahrtrichtungspfeile und
Sonderfahrtsymbol mit Weiterfahrtanzeige, Zeichengröße
35mm ausgeführt.

Material:  Edelstahlblech

Oberfläche:  Kornschliff K240

*Hinweis*
Außenruftableaus

Die Außenruftableaus werden in den
Mauerumfassungszargen positioniert. Die Tasterhöhe ist
auf 0,85 m vorgesehen.
Die Taster werden analog den Tastern des
Fahrkorbtableaus vandalenresistent ausgeführt.

Material:  Edelstahlblech

Oberfläche:  Kornschliff K240

Befestigung:  Spezialschrauben, die nur mit einem
speziellen Werkzeug gelöst werden können.

Gravur:  Die Tableaus erhalten einen gravierten
Schriftzug ,,Aufzug im Brandfall nicht benutzen" sowie
ein leicht erkennbares Verbotszeichen nach ISO 3864-1.

*Hinweis*
Belüftung des Fahrkorbes

Die erforderlichen Be- und Entlüftungsöffnungen am
Fahrkorbkörper sind hinter der Sockelleiste und durch
Öffnungen nicht sichtbar über der Decke vorzusehen. Die
Sockelleiste erhält horizontale Lüftungsschlitze
entlang der Seitenwände.

*Hinweis*
Betriebsdatenerfassung

Durch Leuchtdioden auf den Leiterplatten bzw. mittels
Servicegerät müssen folgende Zustände angezeigt werden:

-  Fahrkorbstand
-  Innenrufe
-  Außenrufe
-  Fahrtrichtung
-  Tür-Auf / Tür-Zu
-  Inspektionsfahrt
-  Rückholsteuerung

Sollte für o. g. Anzeige ein Servicegerät erforderlich
sein, gehört dies mit zum Lieferumfang, die
Beschriftung muss in deutscher Sprache erfolgen.

*Hinweis*
Brandfallsteuerung

Die Steuerung ist mit einer statischen
Brandfallsteuerung mit Evakuierung über eine
Rücksendeeinrichtung (im EG) in die Ebene 0
auszuführen.

*Hinweis*
Dokumentation

Folgende Dokumente sollen ausgehändigt werden:

Aufzugsprüfbuch, 1-fach, bestehend aus
Prüfbericht "Prüfung technischer Unterlagen"
Prüfbericht "Endabnahme"
Prüfbericht "Prüfung vor der ersten Inbetriebnahme"
Prüfbericht "beauftragte Person"
EG-Konformitätserklärung
Messprotokolle
Notfallplan
Schnittstellenliste über die "aufzugsexternen
Sicherheitseinrichtungen"
Plansatz in DIN A0 mit den entsprechenden Anlagen-,
Kabinen- und Tableauzeichnungen.
Dübel-Dokumentation mit Dübel-Auswahl und
Versuchsbericht

Die vollständige Anlagendokumentation 2-fach in
maschinenbeschrifteten Ordnern mit Register 1-fach in
Datenform als PDF, Zeichnungen und Pläne als PDF- sowie
als DXF- bzw. DWG Format auf DVD/CD/USB, virenfrei und
bereinigt, bestehend aus:
Prüfbericht "Prüfung technischer Unterlagen"
Prüfbericht "Endabnahme"
Prüfbericht "Prüfung vor der ersten Inbetriebnahme"
Prüfbericht "beauftragte Person"
EG-Konformitätserklärung
Messprotokolle
Notfallplan
Schnittstellenliste über die "aufzugsexternen
Sicherheitseinrichtungen"
Plansatz in DIN A1 mit den entsprechenden Anlagen-,
Kabinen- und Tableauzeichnungen.
Bautagesberichte
Aufmaßprotokoll
Lotprotokoll
Protokoll "Fahrkomfortmessung"
Bestätigung über die Inbetriebnahme der
Brandfallsteuerung in Verbindung mit der Brand
meldeanlage des Hauses
Brandschutznachweis "Schachttüren"
Brandschutznachweis "Türanschlüsse"
Nachweis "FU-Leistungsreserve"
Nachweis "Adernbelegung Hängekabel"
Instandhaltungsanweisung nach DIN EN 13015
Bedienungsanleitungen
Funktionsbeschreibungen
Stromlaufpläne
Klemmen- und Belegungspläne
Fabrikats- und Typenangaben wichtiger Bauteile
Berechnungen
Gutachten
Prüfbescheinigungen
Gefährdungsbeurteilung
Mess- und Prüfprotokolle
Dübel-Dokumentation mit Dübel-Auswahl und
Versuchsbericht.
  inkl. aller erforderlichen Unterschriften

*Hinweis*
Fahrkorb

Der Fahrkorb soll für die Personenbeförderung geeignet
sein und in Ausstattung und Design dem Covivio-Standard
entsprechen. Die Seitenwände sowie die Rückwand des
Fahrkorbes sind in Abkantbauweise aus Edelstahlblech
herzustellen.

Fahrkorbausstattung

Die Fahrkorbseitenwände sind in Abkantbauweise aus
Edelstahlblech herzustellen.
Sämtliche flächigen Fahrkorbteile sind rückseitig mit
Antidröhnbelag versehen, um Schwingungen zu vermeiden.

Fahrkorbseitenwand
Material: Edelstahl Leinen

Fahrkorbvorderwand
Material: Edelstahl Leinen

Fahrkorbrückwand
Material: Edelstahl Leinen

Handlauf

Ein Handlauf, Durchmesser 38 mm, ist rückseitig mit
Rosetten an den Wandanschlüssen anzuordnen.
Einbauhöhe Mitte Handlauf 900 mm über OKF
Fahrkorbfußboden.
Material: Edelstahl geschliffen K240
Anschlussstücke Edelstahl geschliffen K240

Spiegel

Es ist ein ESG Spiegel über die gesamte Breite und
halbe Höhe an der Rückwand des Fahrkorbes vorzusehen.
Farbton: kristallklar

Fahrkorbtableau

Ein Vandalismusresistentes Fahrkorbtableau aus
Edelstahl in Fahrkorbhöhe ist vorzusehen. In
diesem Tableau sind sämtliche Bedienelemente gem. EN
81-70 in den entsprechenden Höhen und mit den
entsprechenden Tastern geplant. Oberfläche geschliffen
K240.

Sockelleiste

Es wird eine umlaufende,100 mm hohe, aufgesetzte und
nicht sichtbar verschraubte, 3 mm starke
V2A-Sockelleiste angebracht.

Fahrkorbdecke

Schachtseitig ist diese aus verzinktem Stahlblech
vorgesehen. Innenseitig wird die Decke aus weiß
lackiertem Stahlblech hergestellt.

Fahrkorbbeleuchtung

Die Beleuchtung des Fahrkorbs erfolgt vollflächig, mit
mind. 150 LUX, Lichtfarbe 4000 K.
Bei der Beleuchtung ist auf eine homogene Ausleuchtung
zu achten.
Typ: LED-Flächenbeleuchtung mit Edelstahlrahmen.

Fahrkorbboden

Stahlblechwanne grundiert, vorbereitet für max. 5 mm
FB-Belag.
Fabrikat: Altro, Typ Classic 25, Farbe: Anvil

*Hinweis*
Fahrkorbtableau

In der linken Seitenwand wird ein vandalenresistentes
Fahrkorbtableau als durchgehendes Paneel vorgesehen. In
diesem Panel sind sämtliche Bedienelemente nach EN
81-70 in den entsprechenden Höhen geplant. Das Tableau
erhält eine entsprechende Anzeige.

Material:  Edelstahlblech

Oberfläche:  Kornschliff K240

Bestückung:

Etagentaster, Taster Tür auf / Tür zu, Notruf, Notlicht
Schlüsselschalter, eine TFT-Anzeige.

Ein Schlüsselschalter für die Vorzugsfahrt ist
vorzusehen.

*Hinweis*
Fahrkorbtür

Die Fahrkorbtür ist als zweiteilige einseitig öffnende
Teleskopschiebetür aus Edelstahlblech mit Oberfläche
Leinen auszuführen.

Als Fahrkorbtürantrieb ist ein elektronisch geregelter
Linearantrieb mit Zahnriemen einzusetzen.

Es wird ein sinusförmiger Öffnungs- und Schließverlauf
gefordert. Die Regelung soll wegabhängig erfolgen.

Für den sicheren Fahrbetrieb sind Mitnehmerschwerter,
vorzugsweise als bewegliche Bauteile, gefordert.

Die Türblätter sollen an Vollmaterialführungsschienen
auf Laufrollen mit Kunststofflaufflächen und
lebensdauer-geschmierten Wälzlagern laufen.

Die Türblätter sind in der Türschwelle mit
verschleißfesten Führungseinsätzen zu führen.

Die Türschwellen sind in Aluminium auszuführen.

Als Türsicherung ist ein am Türblatt geführter
Lichtvorhang bzw. ein Lichtvorhang am Türspalt
gefordert.

Die Türsicherung ist so auszulegen, dass diese durch
Fremdlicht nicht beeinflusst wird.

Die Schließkraftbegrenzung ist mit einer Klemmkraft von
max. 150 N auszulegen.

Türantrieb:

Fabrikat / Typ
'..............................................
'

*Hinweis*
Frequenzumrichter

Der Frequenzumrichter ist auf die Leistungsdaten des
verwendeten Antriebmotors abzustimmen.

Frequenzumrichter:

Fabrikat / Typ
'.......................................'

*Hinweis*
Geschwindigkeitsbegrenzer

Es ist ein Geschwindigkeitsbegrenzer einschließlich
Begrenzerseil und Spanngewicht, Seillängungskontakt und
Abdeckungen vorzusehen.

Geschwindigkeitsbegrenzer:

Fabrikat / Typ
'.............................................'

*Hinweis*
Hängekabel

Die Hängekabel sind mit > 6 Leeradern in erforderlichen
Längen vom Steuerschrank bis zur Fahrkorbdecke
durchgehend auszuführen und an beiden Enden markiert
aufzulegen.

Die Kästen mit den erforderlichen Klemmen und
Befestigungsmaterialien für die Fahrkorbdecke gehören
zum Lieferumfang Bieter Aufzug.

*Hinweis*
Lastwiegeeinrichtung

Zur Überprüfung der Lastzustände sind
Lastwiegeeinrichtungen dem heutigen Stand der Technik
entsprechend zu berücksichtigen.

Voll-Lastzustände müssen erkannt werden, vorliegende
Außenrufe werden nicht bedient, bleiben jedoch
gespeichert.

Überlast wird als optisches und akustisches Signal im
Fahrkorbtableau angezeigt und ein Losfahren der Anlage
wird verhindert.

*Hinweis*
Parkhaltestelle

Der Aufzug ist so zu konzipieren, dass eine
Parkhaltestelle programmiert werden kann. Je nach
Bedürfnis muss diese Parkhaltestelle in der Steuerung
einstellbar sein, bzw. geändert werden können.

*Hinweis*
Rückholsteuerung

Die Betätigung der Rückholsteuerung ist im
Servicetableau zu integrieren, sodass sie ohne Öffnen
der Schachttüre bedient werden kann. In den Fällen der
Nichteinsehbarkeit des Fahrkorbes ist eine geeignete
Einrichtung zur Visualisierung der Bewegungsrichtung
und Geschwindigkeit des Aufzuges vorzusehen.

Eine entsprechende Signaleinrichtung (Leuchtdiode) zur
Signalisierung der Bündigstellung ist an der
Schaltschranktür / Rückholsteuerung vorzusehen.

*Hinweis*
Schachttüren

Die Schachttüren sind, wie die Fahrkorbtüren, in
doppelschaliger Ausführung herzurichten. Automatische
2-teilige Teleskoptür, Türbreite 700 mm, Türhöhe 2000
mm

Die Schachttüren sind als selbstschließende Türen nach
DIN 18091 mit bauaufsichtlicher Zulassung, geeignet für
feuerbeständige Schächte gem. DIN 4102, zu liefern. Die
DIN EN 81-58 ist anzuwenden.

Die Schachttürflügel sind mit ganzflächiger, stoßfreier
Oberfläche auszuführen. Die Türblätter müssen den
Vorgaben der Fahrkorbabschlusstür in Bezug auf
Festigkeit, Material, Ausführung und Ausstattung,
soweit vorschriftenbedingt keine Einschränkungen
gemacht werden, entsprechen.

Material:  Edelstahlblech
Ausführung:  doppelschalig
Oberfläche:  Leinen

Schachttür:

Fabrikat / Typ  '....
  .....'

Die Schachttüren erhalten alle Mauerumfassungszargen.
Diese sind für eine Leibungstiefe von ca. 200 mm
ausgelegt.
Der sichtbare Spiegel soll umlaufend ca. 100 mm
betragen.
Die U-Zargen sind ausreichend stabil gegen mechanische
Beschädigungen zu sichern.
Eine optimale Schalldämmung mit hoher Festigkeit der
Portalkonstruktion ist zu garantieren.

Material:  Edelstahlblech
Ausführung:  nach Aufmaß
Oberfläche:  Leinen

*Hinweis*
Schachtausrüstung

Schachtgrubenset aus Profilstahl zur Aufnahme der
Führungsschienen und Aufsetzpuffer.

Geschwindigkeitsbegrenzer zum Auslösen der
Fangvorrichtung bei Überschreitung der
Nenngeschwindigkeit mit Sicherheitskontakten und allen
Befestigungsteilen.

Schutzeinrichtung für den aufwärtsfahrenden Fahrkorb
gegen Übergeschwindigkeit.

Ölauffangwannen unter allen Schienen.

Lastwiegeeinrichtung gemäß EN 81/20.

Puffer unter dem Fahrkorb.

*Hinweis*
Schachtbeschreibung

Die Abmessungen sind der Zeichnung bzw. den technischen
Daten zu entnehmen. Aufgrund der engen
Platzverhältnisse hat der Bieter den Schacht zu loten,
um die Maßhaltigkeit des Schachtes gewährleisten zu
können.

Befestigung der Aufzugstechnik erfolgt an den
bestehenden Ankerschienen. Falls nicht möglich,
Befestigung mit Schwerlastankern/Dübel.

Befestigung der Montagegerüste erfolgt an den
bestehenden Rüsthülsen (falls vorhanden) im
Bestandsmauerwerk und am Schachtgerüst. Falls nicht
vorhanden, Rüstschuhe dübeln, bzw. anschrauben.

Die Gerüsthülsen und Gerüstschuhe sind in
erforderlicher Anzahl zu liefern.

Es sind die erforderlichen Lasthaken bzw. Montageträger
im Schacht durch den Bieter Aufzug vorzusehen.

*Hinweis*
Schachtinstallation

Installation einer Schachtbeleuchtung mittels
LED-Leuchtband in Wechselschaltung, schaltbar im
Schaltschrank, auf dem Kabinendach und in der
Schachtgrube. Installation einer Schutzkontaktsteckdose
in der Schachtgrube.

Schachtinformationsgeber zur berührungslosen Erfassung
des Fahrkorbstandortes. Die Schachtkopierung soll über
Absolutwertgeber als Schachtinformation erfolgen.

Überfahrendschalter im Schachtkopf, NOT-AUS-Schalter in
der Schachtgrube und auf dem Kabinendach.

Notrufeinrichtung in der Schachtgrube und auf dem
Kabinendach, wirksam über das automatische
Notrufsystem.

Lieferung und Montage einer Sprechanlage mit den
Sprechstellen Kabine und Schaltschrank.

Elektrische Aufzugsinstallation mit allen
erforderlichen Leitungen, Schaltern, Klemmen,
Verteilern, Hängekabeln usw. Die Verlegung der
elektrischen Aufzugsinstallation erfolgt in
geschlossenen Kabelkanälen.

Bei Kabelverlegung auf dem Grubenboden sind diese
trittsicher zu verkleiden.

*Hinweis*
Schachtkopierung

Es wird eine digitale Schachtkopierung mittels
formschlüssig angetriebenen Drehgebers gefordert.

Im Fahrschacht dürfen lediglich noch Kopierwerkschalter
vorgesehen werden, die aufgrund der Vorschriften
zwingend vorgeschrieben sind.

Alternativ können Schachtschalter als berührungslos
wirkende Schalteinrichtungen eingesetzt werden. Diese
Schaltmagnete sind auf einer separaten nicht
magnetischen Trägerkonstruktion aufzubringen, welche am
Schienenrücken zu befestigen sind.

*Hinweis*
Schallschutz

Die Aufzugsanlage ist als Aufzug mit Triebwerksraum
ausgelegt. Von daher ist die VDI 8989 für die Auslegung
der Technik bindend.

Die Aufzugsanlage muss den maschinenbaulichen Teil der
DIN 8989 erfüllen und darf somit die vorgegebenen
Grenzwerte nicht überschreiten.

Somit dürfen nur maximal 30 DBA in unmittelbar am
Schacht angrenzenden Räumen erreicht werden.

Zur Körperschalldämmung ist die Aufzugsmaschine und der
Schaltschrank auf Federelemente zu stellen, wobei als
Grundlage zur Auslegung der Federelemente die DIN 8989
Schallschutz Gebäude mit Aufzugsanlagen dient.

Der Auftragnehmer ist auf Verlangen verpflichtet, die
von ihm gewählte Körperschalldämmung rechnerisch
nachprüfbar nachzuweisen, wobei Art, Anzahl, Belastung
und Federhärte (N/cm) der vorgesehenen Federelemente
anzugeben sind.

*Hinweis*
Schaltschrank

Der Schaltschrank ist als verwindungssteife, allseitig
geschlossene stahlblechgekapselte
Profilstahl-Konstruktion mit Fronttüren sowie
Frontblenden nach Erfordernis auszubilden.

Der Schaltschrank ist mit sämtlichen Tragkonstruktionen
für Einbauteile und erforderlichen Verbindern ggf.
Dichtungen, Rück- und Seitenwänden, Anschlussstellen,
Einführungs- abdeckungen usw. auszurüsten.

Hinsichtlich Verdrahtung des Schaltschranks wird
besonders darauf geachtet, dass alle zu- und abgehenden
Leitungen übersichtlich angeordnet, einzeln
zugentlastet und ordentlich befestigt auf die
bezeichnenden Reihenklemmen geführt sind.

Alle Leitungen sind an ihren Klemmstellen ausreichend
zu kennzeichnen. Diese Kennzeichnung muss mit dem für
Revisionszwecke mitgelieferten Schema bzw. Kabel-
Klemmenbelegungsplan übereinstimmen.

Im Schaltschrank sind Hauptschalter sowie
Lichtanschlusstafeln zu integrieren.

Im Schaltschrank ist jeweils ein Fahrten- und
Betriebsstundenzähler vorzusehen.

Der Schaltschrank enthält eine Beleuchtung, automatisch
einschaltend bei Türöffnung.

Für ausreichende Be- und Entlüftung des Schaltschrankes
mittels entsprechend dimensionierter Lüfter ist Sorge
zu tragen.

Der Steuerschrank ist komplett mit den erforderlichen
Sicherungen und Passschrauben, der Leistungsaufnahme
der angeschlossenen Geräte entsprechend bzw. nach
Angaben zu liefern.

Sämtliche Geräte wie Schütze, Relais, Schaltuhren usw.
sind schwingungs- bzw. geräuschdämpfend zu montieren.

Der Schaltschrank muss in den Anforderungen der
Leitungsanlagenrichtlinien entsprechen.

Auf der Innenseite der Türen ist eine Plantasche
anzubringen, in der ein Stromlaufplan zu deponieren
ist, der dem endgültigen Stand entspricht.
Für die Unterbringung weiterer Unterlagen (z. B.
Prüfbuch) und der sicheren Durchführung von
Schreibarbeiten ist jeweils ein Schreibpult mit
Ablagefach im Triebwerksraum anzubringen.

Zusätzlich sind Infokarten mit den wichtigsten
Anlagedaten, Wartungsart und Gewährleistungsstatus
sowie eine Wartungskarte mit Datum und Unterschrift
anzubringen.

*Hinweis*
Sicherheitsstrom / Notevakuierung

Die Aufzugsanlage ist mit einer eigenen
Notstromevakuierung zu versehen.

Lieferung einer Evakuierungseinheit für eine letzte
lastabhängige Fahrt bei Stromausfall durch Akkubetrieb.
Dies bedeutet, dass der Aufzug bei Stromausfall noch
eine Fahrt in die nächste Haltestelle macht und dort
die Tür öffnet. Nach Beendigung der Fahrt bleibt der
Aufzug in der Zielhaltestelle stehen.

Dies erfolgt über eine vom Bieter zu liefernde
Akku-gepufferte USV.

*Hinweis*
Sonstige Leistungen des Aufzugslieferanten

Abladen und Transport der neuen Anlagenkomponenten auf
der Baustelle. Lagerplätze außerhalb des
Aufzugschachtes sind durch den AN mit der Bauleitung
abzustimmen.

Beistellen von Hebezeugen, gegebenenfalls Einsatz eines
Autokranes, sowie Montageaufsicht vom Beginn der
Errichtung bzw. Demontage bis zur Übergabe der Anlage
an den AG.

Teilnahme des zuständigen Montagemeisters an der i. d.
Regel 1 x wöchentlich stattfindenden Baubesprechung auf
der Baustelle.

Die Montageleitung auf der Baustelle.

Sicherung der Schachtzugänge gemäß UVV und
Verkehrssicherungspflicht im Treppenhaus. Die
Bestandsschachtzugänge sind im Zuge der Demontage der
Schachttüren vollflächig mit Spanplatten zu
verschliessen. Diese Spanplatten sind mit einem
Scharnier auszustatten, und abschliessbar herzustellen,
so dass diese für die Montage der neuen Schachttüren
aufgeschwenkt werden können. Die Befestigung der
"Spanplattentüren" soll ausschließlich in der
Maueröffnungslaibung erfolgen. Jegliche Beschädigungen
der Wandflächen im Bereich um die Schachtzugänge,
verursacht durch die Aufzugsmontage, sind durch den AN
Aufzug fachmännisch zu beseitigen.

Anlagenaufmaß mit Schachtlotung und Erstellung der
Werkplanzeichnungen.

Lieferung, Montage und Demontage von Montagegerüsten im
Aufzugsschacht, sofern durch den Montageablauf
erforderlich.

Durchführung der ZÜS-Abnahme mit PVI und Erstellung der
dafür erforderlichen Abnahmeunterlagen (Prüfbuch).

Anschluss des Hauptstromanschlusses an den
Hauptschalter

Wiederherstellung des vorhandenen Potentialausgleichs
an den Führungsschienen, sowie des Triebwerkrahmens.

Entfernen der abgängigen Elektroinstallation aus dem
Schacht inkl. Entsorgung.

Gestellung der Prüfgewichte zur
Sachverständigen-Abnahme.

Schmiermittel für die Erstinbetriebnahme.

Lieferung von Hinweis- und Belastungsschildern

Lieferung und Aufstellung eines wandhängenden
Schreibpultes im Triebwerksraum zur Hinterlegung des
Prüfbuches und der Dokumentation.

Erforderlichenfalls Lieferung von fehlenden Lasthaken,
Montagehilfen etc.

Die Triebwerksraumwände sind final weiß zu streichen,
Beschädigungen vorher zu spachteln. Der
Triebwerksraumboden und der Schachtgrubenboden ist
jeweils mit einem rutschhemmenden, trittfesten und
ölfesten Anstrich (mindestens 3-lagig) zu versehen, der
an den Rändern mindestens10 cm hoch geführt werden muß.
Der ölfeste Anstrich ist gemäß Vorgabe des Bauherrn,
auch bei Seilaufzügen auszuführen.

Gründliche Reinigung des Triebwerkraumes, des
Aufzugsschachtgerüstes und des Fahrkorbes (innen und
außen) vor der Abnahme.

Treppenhausreinigung: Während der Bauphase ist bei
Bedarf und spätestens zum Abschluss eine gründliche
Treppenhausreinigung durchzuführen.

*Hinweis*
Steuerung

Es kommt eine vollständig elektronische Steuerung in
Mikroprozessortechnik in herstellerneutraler Ausführung
zum Einsatz. Der Schaltschrank befindet sich im
Triebwerksraum und wird schwingungsisoliert an der Wand
bzw. auf dem Boden befestigt.

Die Steuerung wird als Einknopf-Sammelsteuerung
(abwärts sammelnd) mit Frequenzregelung ausgeführt. Ein
Fahrtenzähler sowie ein Betriebsstundenzähler, welche
ohne Hilfsmittel ablesbar sind, wird eingesetzt. Es
wird ein Sprachmodul für die Stockwerksansage
vorgesehen.

Die Steuerung muss die gleichzeitige Annahme mehrerer
Fahrbefehle ermöglichen.

Schütze und Relais sollen nur für die Bauteile
eingesetzt werden, für die die EN 81 oder die
Aufzugsrichtlinie dieses vorschreibt.

Etagen- und Fahrkorbrufe sollen jederzeit angenommen
werden.

Bei Vollast werden Fahrkorbrufe vorrangig ausgeführt.
Außenrufe werden nicht bedient. Diese bleiben
gespeichert und sollen zu einem späteren Zeitpunkt
abgearbeitet werden.

Die Türöffnung beginnt bereits bei der Einfahrt der
Kabine in die Haltestelle. Diese Funktion muss auch
deaktivierbar sein.

Die elektronische Steuerung soll einen Betriebsdaten-
und Fehlerspeicher (min. 1000 Befehle bzw. Fehler)
haben. Das Auslesen des Fehlerspeichers muss über ein
fest im Schaltschrank eingebautes Display möglich sein.

Der Aufzug soll im Notstromfall in die Ebene 0 fahren
und dort mit geöffneter Tür stehen bleiben. Ein
Weiterbetrieb ist ebenfalls vorzusehen und
steuerungstechnisch umzusetzen.

Der Fahrten- und Betriebsstundenzähler sind im
Schaltschrank einzeln, unabhängig vom Systemdisplay zu
integrieren.

Die Steuerung muss folgende Zusatzfunktionen
beinhalten:

Störungen sind als Sammelstörung über eine Klemmleiste
als potentialfreier Kontakt für die Gebäudeleittechnik
zur Verfügung zu stellen.
Rückholsteuerung Der Fahrkorb soll mit Hilfe eines
Tasters im Schaltschrank bewegt werden können, wenn
bestimmte Teile, von den Sicherheitsvorschriften
spezifiziert, der Sicherheitsschaltung offen sind.
Dialogfähigkeit der Steuerung, um die Anlage an eine
zentrale Leittechnik anzuschließen und die Möglichkeit
zur direkten Anbindung an das Fernbetreuungssystem zu
schaffen. Ein Druckeranschluss muss vorhanden sein
Gegensprechanlage Die Gegensprechanlage ist für 2
Sprechstellen (Fahrkorb und Schaltschrank) vorzusehen.
USV-Pufferung für Evakuierungssteuerung bei
Netzausfall.
Ansteuerung einer kombinierten Standort- und Fahrtrichtungsanzeige im Fahrkorb.
Parkhaltestelle wahlweise mit offener oder
geschlossener Tür.
Lastwiegeeinrichtung gemäß Richtlinie EN 81, die
betriebssicher diese Funktion, z.B. als
Seilmesseinrichtung, ausführt.
Automatisches Abschalten vom Fahrkorblicht nach einer
einstellbaren Zeit.
Schlüsselschalter im Tableau für die Freischaltung der
nur für die Mitarbeiter erreichbaren Haltestellen sowie
der Außenrufe, zusätzlich ein Schlüsselschalter für das
Ein/Aus der Aufzugsanlage.
Brandfallsteuerung im Brandfall soll die Aufzugsanlage
ins Erdgeschoss fahren bzw. stehen bleiben und mit
geöffneten Türen außer Betrieb gehen. Die entsprechende
Rücksendeeinrichtung wird im EG in der Nähe der
Schachttür installiert.

Im Schaltschrank sind die Rückholsteuerung, die
Meldeleuchten und die Sprechanlage so zu integrieren,
dass eine schnelle sichere Bedienung für eine
Abschaltung oder Personenbefreiung möglich ist.

Zusätzlich ist im Schaltschrank eine Beleuchtung zu
integrieren, die die geforderten 200 Lux vor dem
Schaltschrank herstellt. Der Schalter für die
Beleuchtung ist ebenfalls im Schaltschrank zu
installieren. Eine bauliche Beleuchtung für die Wartung
und Störungsbeseitigung wird nicht vorgehalten.

Leitungen sind über schaltschrankspezifische Stutzen
oder Anschlussbleche einzuführen und zugentlastet auf
Reihenklemmen aufzuklemmen. Die Reihenklemmen sollen
übersichtliche Bezeichnungen erhalten.

Die Klemmenbezeichnungen sind in Klemmenbelegungsplänen zu dokumentieren.

Der Schaltschrank oder die Montageplatten im
Schaltschrank sind schwingungsisoliert zu montieren.

Steuerung:

Fabrikat / Typ
'........................................
'

*Hinweis*
Störungserfassung

Die Störmeldungen in der Steuerung erfolgen auf einem
Display im Klartext, mit Angabe von Datum, Uhrzeit,
Etage und Fahrtrichtung zum Zeitpunkt einer
aufgetretenen Störung. Wird hierzu ein Servicegerät
erforderlich, so gehört dies zum Lieferumfang Bieter
Aufzug.

Es werden mind. 100 Störungen bzw. Meldungen erfasst.

Es muss sichergestellt werden, dass diese Störungen
auch bei Netzspannungsausfall gespeichert bleiben und
ausgedruckt werden können.

*Hinweis*
Tragmittel / Aufhängung

Die Tragmittel sind so auszulegen, dass eine hohe
Standzeit erzielt wird.

Die Tragseile sind nach DIN 3051 und DIN 2078 als
mehrlagiges Rundlitzenseil mit hohem metallischem
Querschnitt und hoher Dauerbiegeleistung auszulegen.

Die Tragmittel sind über einzeln nachspannbare
Aufhängungen an den einzelnen Festpunkten zu
befestigen.

Gurte oder Riemen sind herstellerbedingt zulässig.

Tragmittel:

Fabrikat / Anzahl
'.............................................
'

**02.01.0010 Preis neue Aufzugsanlage**
Menge: 1,000 Stck

### Bereich 03 Schachtentrauchung (RWA System)

#### Abschnitt 03.01 Schachtentrauchung (RWA-System)

*Hinweis*
Systembeschreibung:

Das System hat eine Zulassung als baumustergeprüfte
Aufzugskomponente und ist Bestandteil der
Aufzugsanlage.

Die Montage und Wartung erfolgt ausschließlich durch
AufzugFachpersonal.

Die Rohbauöffnung im Schachtkopf ist ggf. durch den AN
Aufzug anzupassen und auf das erforderliche Maß zu
erweitern.

Die Rauchdetektion erfolgt mittels eines
Rauchansaugsystems
im Schacht.
Es ist keine separate Spannungsversorgung erforderlich.
Die Einspeisung erfolgt durch die Aufzugsteuerung.
Es ist keine Notstromeinheit erforderlich. Die
Rauchabzugöffnung
muss bei Netzausfall selbsttätig öffnen,
z.B. durch Federkraft. Bei Wiederkehr der Netzspannung
schließt die Rauchabzugsöffnung automatisch und das
System geht von allein in den normalen Betriebszustand
über.

Die Rauchabzugsöffnung wird mittels einer
elektromotorisch
betätigten Jalousieklappe luftdicht verschlossen. Die
Lamellen verfügen über Gummidichtungen, die
Jalousieklappe ist mit einem umlaufenden Dichtband
ausgerüstet.
Im Falle einer Systemstörung öffnet die
Rauchabzugsöffnung
automatisch.
Bei einer Temperatur über 28 °C öffnet die
Rauchabzugsöffnung,
bei unterschreiten der Temperatur
schließt die Rauchabzugsöffnung automatisch. Die
Schalthysterese ist einstellbar.

Die Rauchabzugsöffnung öffnet und schließt
zeitgesteuert
ein- oder mehrmals täglich für einen programmierbaren
Zeitraum. Die Umstellung von Sommer- auf Winterzeit
erfolgt automatisch.

Bei Rauchdetektion wird automatisch eine
Brandfallevakuierungsfahrt
des Fahrkorbes in die Haupthaltestelle eingeleitet.
Erst nach Betätigung eines entsprechend
gekennzeichneten
Reset-Schalters im Schaltschrank im Triebwerksraum,
darf die Anlage wieder in Betrieb gehen.

Betriebsanleitungen, Schaltpläne, Wartungs- und
Prüfhinweise
sind in der technischen Dokumentation der Aufzugsanlage
einzupflegen. Leitfabrikat Aleatec, BASE, BLUEKIT.

**03.01.0010 Preis für Schachtentrauchung**
Menge: 1,000 Stck

### Bereich 04 Wartung für Aufzugsanlage (ohne GP)

#### Abschnitt 04.01 Wartung

*Hinweis*
Für den in der Leistungsbeschreibung näher
beschriebenen
Aufzug ist mit dem Angebot eine regelmäßigen Wartung
nach
DIN EN 13015 anzubieten.

Dieser Vertrag umfasst insbesondere:

- Inspektion und Sichtkontrolle der Anlage auf
Geräusche,
Verschmutzungen, Beschädigungen, Verschleiß sowie die
erforderlichen Ein- bzw. Nachstellarbeiten.

- besenreine Beseitigung betriebsbedingter
Verschmutzungen,
insbesondere die Aufnahme von Öl- und Schmierstoffen im
Triebwerksraum, auf der Fahrkorbdecke und in der
Schachtgrube mittels Bindemittel.

- Entstaubung des Schachtes durch Absaugung,
insbesondere
der Schachtinstallationen wie z.B. Führungsschienen,
Schachttürmechanik, Beleuchtung etc. mind. 1 x jährlich

- Pflege der Tragseile, inkl. Abwaschen und anschl.
einschmieren mit Pflegemittel, mind. 1 x jährlich

- Ölwechsel an Motor und Getriebe nach
Herstellerangaben inkl.
Schmierstoffe und deren sachgerechter Entsorgung.

- Prüfungen alle elektrischen und mechanischen Teile,
ggf.
schmieren der mechanischen Teile, insbesondere der
sicherheitsrelevanten Bauteile.

- Gestellung eines Monteurs inkl. Fahrtkosten nebst
erforderlicher Geräte und Hilfsmittel zur Unterstützung
bei den
wiederkehrenden Hauptprüfungen durch die ZÜS für die
Dauer
der Prüfung.

- Dem Angebot ist eine Übersicht der Leistungen der
einzelnen
Wartungen pro Jahr beizufügen.

- Der angegebene Vertragspreis pro Jahr entspricht den
Kosten
für Material und Löhne auf Preisbasis des
Vertragsbeginns.

- Betriebliche Störungen werden vom AN entsprechend dem
Vertragsverhältnis umgehend beseitigt.

- Der AN beseitigt Betriebsstörungen - auch außerhalb
der normalen
Geschäftszeiten rund um die Uhr sowie an Wochenenden
und
an Feiertagen - die vom AN selbst festgesellt sowie vom
AG
oder dessen Vertreter (inkl. Notdienst) gemeldet
werden.
Spätestens 2 Stunden nach Meldungseingang ist mit den
Arbeiten zu beginnen. Die eventuell dadurch anfallenden
Mehrarbeitszuschläge und sonstigen Notbereitschafts-
Pauschalen werden gesondert berechnet.

- Der AN dokumentiert Unregelmäßigkeiten und informiert
den
Betreiber über Störungen, Maßnahmen zur Beseitigung,
sowie
Art und Kostenumfang der eingebauten Teile.

- Die Wartung wird in einem vom AG erforderlich
gehaltenen
Abstand, mindestens jedoch alle 3 Monate (wird nach DIN
EN
13015 anhand der Art, Nutzung, Umfeld ermittelt),
durchgeführt.

- Wartungsprotokolle sind im Anschluss zur Wartung, mit
Angabe
der Bestell-Nr. an "Wartungen@covivio.immo" zu senden.
Wartungsrechnungen sind mit Angabe der Bestell-Nummer
und Bestellposition - inkl. Wartungsnachweis - an
"BW@covivio.immo" zu senden.

- Nach erfolgten ZÜS-Prufungen legt der AN im Rahmen
der
nachfolgenden regelmäßigen Wartnung die Prüfprotokolle
an
der Aufzugsanlage ab.

- Störungsmitteilungen und Angebote sind vom AN
schnellstmöglich an Aufzug@Covivio.immo zu senden.

- Sonderkündigungsrecht
Sollte die Anlage umfangreich modernisiert oder
erneuert
werden behält sich der AG ein sofortiges
Sonderkündigungsrecht vor. In diesem Zusammenhang
erlöschen die beiderseitigen Leistungspflichten.

Kundendienst für das oben genannte Objekt

Firma:
'......................................................
........'

Straße:
'......................................................
........'

Ort:
'......................................................
........'

Telefon:
'......................................................
........'

Telefax:
'......................................................
........'

E-Mail:
'......................................................
........'

Anzahl der Kundendienstmonteure

im Einzugsbereich:
'......................................................
........'

Reaktionszeit im Störungsfalle in Minuten
'.........120......'

**04.01.0010 Preis Einfachwartung Aufzugsanlage**
*** Bedarfsposition ohne GB
Preisangabe für 1 Jahr.
Menge: 1,000 Jahr

*Hinweis*
Wartung RWA-System

Das RWA System wird durch den AN im Zuge der
regelmäßigen Aufzugswartung 1 x jährlich gewartet.
Etwaige kürzere Wartungsintervalle oder über die unten
dargestellte Aufstellung hinausgehende
Wartungsleistungen gemäß Betriebsanleitung des
eingesetzten RWA Systems, sind zu berücksichtigen.

Inspektion aller Komponenten auf eventuelle
Beschädigungen.
Funktionstest ,Raucherkennung" mit Aerosol-Testspray.
Funktionstest ,CO2-Auslösung"  mit CO2-Testspray.
Kontrolle und Reinigung der Luftansaugbohrungen.
Erneuerung des Luftfiltereinsatzes.

Es sind die Kosten einer RWA Wartung für ein Jahr
anzugeben.

Hersteller RWA
[..............................................]
RWA-Typ
[..............................................]

**04.01.0030 Preis Wartung RWA-System**
*** Bedarfsposition ohne GB
Preisangabe für 1 Jahr.
Menge: 1,000 Jahr

#### Abschnitt 04.02 Notrufsystem (ohne GP)

*Hinweis*
Beschreibung Notrufsystem in LTE-Technik

An der Anlage wird durch den AN ein Notrufsystem nach
DIN EN 81-28 installiert, mit dem die wichtigsten
Anlagenteile permanent überwacht werden und eine
Sprechverbindung zwischen Fahrkorb und Notrufzentrale
des AN vorhanden ist.

Der Wählapparat ist im Triebwerksraum zu integrieren.
Im Fahrkorb ist eine Sprechstelle entsprechend EN 81-28
vorzusehen.

Auf dem Fahrkorbdach sowie unterhalb des Fahrkorbs bzw.
in der Schachtgrube befinden sich ebenfalls
entsprechende Notrufeinrichtungen.

Weiterhin muss das System in der Lage sein:

-  Ansteuerung der vorgeschriebenen Notrufpiktogramme
  im Fahrkorbtableau

-  Beruhigungsansage im Fahrkorb bei ausgelöstem
  Notruf

-  Erkennung eines missbräuchlichen Notrufs
  (Missbrauchverhinderung).

-  automatische Störmeldung der Aufzugsanlage zu einer

  GLT (Vorrüstung)

-  Ferndiagnose

-  selbständige Versuche zur Wiederinbetriebnahme

-  Routineruf zur Servicezentrale

-  Akku Überwachung (Ladungszustand)

Der AN übernimmt die Aufgaben nach DIN EN 81-28 und der
BetrSichV  12 Abs 4 sowie TRA 007.

Der Angebotspreis entspricht der Preisbasis des
Vertragsbeginns.

**04.02.0010 Preis Miete Notrufsystem**
*** Bedarfsposition ohne GB
Preis Miete Notrufsystem inkl. LTE-Modul sowie
Verbindungskosten.

Die einmaligen Einrichtungskosten/ Aufschaltgebühren
sind mit einzukalkulieren!

Die anzugebenden jährliche Pauschaleist ein
Festpreis bis zum Ende der Gewährleistungszeit.

Preisangabe für 1 Jahr.
Menge: 1,000 Jahr

**04.02.0020 Preis Bereitschaftspauschale Notrufsystem**
*** Bedarfsposition ohne GB
Preis Bereitschaftspauschale Notrufsystem
(24 Stunden/ 365 Tage)

Preisangabe für 1 Jahr.
Menge: 1,000 Jahr

**04.02.0030 Preis Pauschale für eine Notbefreiung**
*** Bedarfsposition ohne GB
Preis Pauschale für eine Notbefreiung
(Einsatzpauschale inkl. Anfahrt)
Menge: 1,000 Stck

#### Abschnitt 04.03 Unterweisung der sachkundigen Person (ohne GP)

**04.03.0010 Aufzugswärtereinweisung**
*** Bedarfsposition ohne GB
Es sind die vom AG gestellten Mitarbeiter (mindestens
3) zu befähigten Personen auszubilden.

Der Umfang der Unterweisung soll sich auf die gemäß
Betriebssicherheitsverordnung TRBS 3121 und TRBS 2181
zu erbringenden Kontrollen erstrecken. Die Kosten für
die Unterweisung übernimmt der AN.

Über die erfolgte Unterweisung ist ein schriftlicher
Nachweis zu erbringen.
Menge: 1,000 psch

#### Abschnitt 04.04 Funktion als befähigte Person (ohne GP)

**04.04.0020 Preis Begehung alle 2 Wochen durch eine befähigte Person**
*** Bedarfsposition ohne GB
Durchführung und Kontrolle der Aufzugsanlage(n) gemäß
der Betriebssicherheitsverordnung, TRBS 3121 und TRBS
2181.

Begehung alle 2 Wochen inkl. Dokumentation in der
"Checkliste regelmäßige Aufzugskontrolle" und senden an
"wartungen@covivio.immo" unter Angabe der Bestellnummer
und Bestellposition
.

Preisangabe für 1 Jahr
Menge: 1,000 Jahr

#### Abschnitt 04.05 Regiestundensätze (ohne GP)

**04.05.0010 Stundensatz Projektleiter / Konstrukteur**
*** Bedarfsposition ohne GB
Menge: 1,000 Std

**04.05.0020 Stundensatz Montagemeister**
*** Bedarfsposition ohne GB
Menge: 1,000 Std

**04.05.0030 Stundensatz Monteur**
*** Bedarfsposition ohne GB
Menge: 1,000 Std

#### Abschnitt 04.06 Schlüsseltresor

*Hinweis*
Lieferung und Montage eines Schlüsseltresors in die
Hauswand integriert.

Ausführung nach Erfordernis passend zur Fassade.

Montageort in Abstimmung mit der Bauleitung des AG.

Übergabe von 1 Stk. Schlüsslesatz zum Hinterlegen im
Schlüsseltresor durch den AG.

**04.06.0010 Preis Lieferung und Montage eines Schlüsseltresors**
Menge: 1,000 Stk
